# Bloque de emergencia, referencia GL-100 de Luznor. Iluminación mediante tira de LEDs. Flujo: 100 lm

- Propiedad del archivo: CONSTRUNARIO
- Formato: FIEBDC-3/2012
- Programa: Construnario Versión 3.51
- Fecha de los precios: 21/11/2022
- Divisa: EUR

**GL100** u Bloque de emergencia, referencia GL-100 de Luznor. Iluminación mediante tira de LEDs. Flujo: 100 lm
Diseño y estilo en versión simplificada. Iluminación mediante tira de LEDs (temperatura de color: 5.700 K) sin difusor interno. Posibilidad de añadir tres LEDs de colores (ambientales o corporativos) que iluminan la parte inferior de la emergencia, destacando su atractiva forma. Sistema de conexión pre-placa.
