# Pantalla de emergencia led estanca con función Autotest, modelo LNA1-450 de Luznor. Flujo: 450 lm

- Propiedad del archivo: CONSTRUNARIO
- Formato: FIEBDC-3/2012
- Programa: Construnario Versión 3.51
- Fecha de los precios: 21/11/2022
- Divisa: EUR

**LNA1450** u Pantalla de emergencia led estanca con función Autotest, modelo LNA1-450 de Luznor. Flujo: 450 lm
Pantalla de emergencia led estanca con función Autotest: un microprocesador comprueba el estado de los ledes de emergencia, la batería y la electrónica periódicamente. Diseño moderno e iluminación mediante tira de ledes (Ta color: 5.700 K) con difusor interno opal suave en material de alta transmitancia. Telemandable.
