# Taquilla fenólicas para vestuarios, modelo DTF de Desmon. Módulos de hasta cuatro puertas de diseño rectangular

- Propiedad del archivo: CONSTRUNARIO
- Formato: FIEBDC-3/2012
- Programa: Construnario Versión 3.51
- Fecha de los precios: 22/11/2022
- Divisa: EUR

**DTF_DES** u Taquilla fenólicas para vestuarios, modelo DTF de Desmon. Módulos de hasta cuatro puertas de diseño rectangular
La serie DTF está constituida por módulos de hasta cuatro puertas de diseño rectacgular. Cuenta con patas de altura regulable, trasera perforada para favorecer la ventilación y herrajes en acero inoxidable.
