# Suelo de revestimiento plástico continuo o en losetas de Desmon

- Propiedad del archivo: CONSTRUNARIO
- Formato: FIEBDC-3/2012
- Programa: Construnario Versión 3.51
- Fecha de los precios: 22/11/2022
- Divisa: EUR

**PAVIPVC** m2 Suelo de revestimiento plástico continuo o en losetas de Desmon
Suelo de revestimiento plástico continuo o en losetas que admiten la limpieza frecuente, ideales para instalar en laboratorios, hospitales o escuelas infantiles. Con una amplia gama de colores.
