# Extintor portátil permanentemente presurizados de polvo polivalente, referencia FIEP 31 de Fire Ice. 3kg

- Propiedad del archivo: CONSTRUNARIO
- Formato: FIEBDC-3/2012
- Programa: Construnario Versión 3.51
- Fecha de los precios: 22/11/2022
- Divisa: EUR

**FIEP31** u Extintor portátil permanentemente presurizados de polvo polivalente, referencia FIEP 31 de Fire Ice. 3kg.
Terminación: granallado y pintado con pintura 100% poliéster. Válvula: cuerpo de latón y pintura metalizada. M-25. Difusor: incluido. Indicador de presión: 23 mm, latón cromado. Soporte para vehículo: Incluido. Temperatura de trabajo: -30ºC a +60ºC. Tensión eléctrica hasta 50.000 V.
