# Extintor portátil de incendios permanentemente presurizado de agua con aditivos, referencia FIEW20 de Fire Ice. 2 l

- Propiedad del archivo: CONSTRUNARIO
- Formato: FIEBDC-3/2012
- Programa: Construnario Versión 3.51
- Fecha de los precios: 22/11/2022
- Divisa: EUR

**FIEW20** u Extintor portátil de incendios permanentemente presurizado de agua con aditivos, referencia FIEW20 de Fire Ice. 2 l
Terminación: granallado y pintado con pintura 100% poliéster. Recubrimiento interior: PLASTIFICADO. Válvula: cuerpo de latón de alta calidad con baño anticorrosión y pintura metalizada. M-30. Difusor: Incluido. Indicador de presión: 23 mm, latón cromado. Soporte vehículo: Incluido. Temperatura de trabajo: +5°C a +60°C. Tensión eléctrica hasta 35.000 V.
