# Proyector de interior modelo Rubi, referencia RUBI-10W 30K de Frepi. 10 W

- Propiedad del archivo: CONSTRUNARIO
- Formato: FIEBDC-3/2012
- Programa: Construnario Versión 3.51
- Fecha de los precios: 22/11/2022
- Divisa: EUR

**RUBI10W30K** u Proyector de interior modelo Rubi, referencia RUBI-10W 30K de Frepi. 10 W
Dimensiones Producto L (largo) 130 mm W (ancho) 35 mm Ĝ H (alto) 160 mm
