# Banco MODO08 en fundición y madera tropical de Fábregas

- Propiedad del archivo: CONSTRUNARIO
- Formato: FIEBDC-3/2012
- Programa: Construnario Versión 3.51
- Fecha de los precios: 22/11/2022
- Divisa: EUR

**MODO08** u Banco MODO08 en fundición y madera tropical de Fábregas
Banco MODO08 con patas de fundición dúctil pintado en martelé y 6 listones de madera tropical de 35x110x1800 mm, acabada en barniz de poro abierto y tornilleria de acero inoxidable.
