# Depuradora compacta biológica modelo ClearFox® FBR de Protecnia

- Propiedad del archivo: CONSTRUNARIO
- Formato: FIEBDC-3/2012
- Programa: Construnario Versión 3.51
- Fecha de los precios: 24/11/2022
- Divisa: EUR

**ClearFoxFBR** u Depuradora compacta biológica modelo ClearFox® FBR de Protecnia
ClearFox® FBR tiene dos funciones: es un paso de tratamiento biológico para tratar más efluente de DAF, y también es un tratamiento biológico separado de las aguas residuales industriales. El sistema de depuración elimina una amplia gama de contaminantes solubles e insolubles. Està compuesto por una estructura plástica de elevada superífice por metro cúbico, colocado en cascada, diseñada especificamente para obtener un alto rendimiento en tratamiento biológico junto con la ayuda de la ventinlación correspondiente. ClearFox® FBR tiene un elevado rendimiento en tratamiento biológico, similar al MBR, pero sin necesidad de operarios especializados. Es un proceso robusto que puede tratar aguas residuales de composición variable.
