# Bolardo de poliuretano flexible de 90 cm. con base de polipropileno modelo Smart de Proin

- Propiedad del archivo: CONSTRUNARIO
- Formato: FIEBDC-3/2012
- Programa: Construnario Versión 3.51
- Fecha de los precios: 24/11/2022
- Divisa: EUR

**SMART** u Bolardo de poliuretano flexible de 90 cm. con base de polipropileno modelo Smart de Proin
Bolardo de poliuretano flexible de 90 cm. con base de polipropileno. Ideal para protección de peatones en áreas con alto tránsito de vehículos. En caso de impacto el elemento se dobla, evitando posibles daños tanto a vehículos como a personas. Su funcionalidad es la de delimitar zonas de aparcamiento y de tránsito de peatones, con refuerzo visual gracias a la cinta reflectante de alta intensidad, H.I., provocando mínimos daños en caso de atropello o choque contra el mismo, debido a la naturaleza del material del que está fabricado.. APLICACIONES Válida en entornos urbanos tales como: Parkings, Zonas urbanas semi-peatonales, Zonas comerciales, Centros urbanos, Zonas industriales, etc.
