# Lámina PVC-P, RENOLIT ALKORPLAN L Classics 35177-043 de Renolit. 1,8 mm. Gris claro (15 m x 2,15 m) (pedido mínimo 10.000 m2)

- Propiedad del archivo: CONSTRUNARIO
- Formato: FIEBDC-3/2012
- Programa: Construnario Versión 3.51
- Fecha de los precios: 02/06/2023
- Divisa: EUR

**35177_043** m2 Lámina PVC-P, RENOLIT ALKORPLAN L Classics 35177-043 de Renolit. 1,8 mm. Gris claro (15 m x 2,15 m) (pedido mínimo 10.000 m2)
Precio: 14.30
Lámina impermeabilizante RENOLIT RENOLIT ALKORPLAN L Classic 35177-043 de 1,8 mm de espesor en color gris claro para cubiertas con lastrado. (pedido mínimo 10.000 m2)
