# Placa con pulsadores, modelo L201 de Alcad. 10 pulsadores dobles. 2 hilos

- Propiedad del archivo: CONSTRUNARIO
- Formato: FIEBDC-3/2012
- Programa: Construnario Versión 3.51
- Fecha de los precios: 30/11/2022
- Divisa: EUR

**9660157** u Placa con pulsadores, modelo L201 de Alcad. 10 pulsadores dobles. 2 hilos
Módulo inferior de placa de calle L201 con pulsadores. Perfil de aluminio. Se utiliza en sistemas 2 hilos. Esta placa dispone de 10 pulsadores de llamada dispuestos en 2 columnas Placa de calle Disponible en formato modular, con módulos superiores e inferiores. El módulo superior puede ser simple, doble o triple. El módulo inferior o de pulsadores está disponible con pulsadores simples o dobles. Perfil de aluminio.
