# Geomalla para refuerzo de asfalto Bitutex de Remosa

- Propiedad del archivo: CONSTRUNARIO
- Formato: FIEBDC-3/2012
- Programa: Construnario Versión 3.51
- Fecha de los precios: 01/12/2022
- Divisa: EUR

**BITUTEX** m2 Geomalla para refuerzo de asfalto Bitutex de Remosa
Desde hace ya tiempo se utilizan en todo el mundo armaduras de refuerzo para el asfalto, demostrándose su eficacia al alargar la vida útil de los pavimentos donde se ha aplicado en comparación con los tradicionales, y constatando gran ahorro en el mantenimiento de estos. Nuestras geomallas a base de fibra de vidrio llevan comercializándose en Europa más de 20 años con gran aceptación y reconocimiento en dicho mercado.
