# Masilla selladora para pasamuros Stopaq de Remosa

- Propiedad del archivo: CONSTRUNARIO
- Formato: FIEBDC-3/2012
- Programa: Construnario Versión 3.51
- Fecha de los precios: 01/12/2022
- Divisa: EUR

**STOPAQ** l Masilla selladora para pasamuros Stopaq de Remosa
Masilla viscoelástica para Sellado de pasamuros, cables de redes eléctricas, tubos… contra fugas de agua, gases y olores. Entre sus características destaca su facilidad de aplicación así como la adhesión a superficies tanto húmedas como secas. No es un producto tóxico y es inocuo al medioambiente. Nunca endure con lo que se pueden retirar o añadir cables una vez aplicado el material, permitiendo así los movimientos de tubos y cables sin dañar el sellado. También se utiliza en el sellado de los focos y skimmer de las piscinas Se presenta en diferentes formatos : Tubo de 310 ml Tubo de 0,530 kg Cartucho de 2 kg . Ver Pistola de aplicación Para el sellado final del sistema se utilizan los MORTEROS FR (retardante de llama) / WR (impermeabilizante)
