# Lámina PVC-P, RENOLIT ALKORPLAN F Bright 35276-707 de Renolit. 2,0 mm. Blanco Cool Roof

- Propiedad del archivo: CONSTRUNARIO
- Formato: FIEBDC-3/2012
- Programa: Construnario Versión 3.51
- Fecha de los precios: 12/06/2023
- Divisa: EUR

**35276_707** m2 Lámina PVC-P, RENOLIT ALKORPLAN F Bright 35276-707 de Renolit. 2,0 mm. Blanco Cool Roof
Precio: 21.41
Lámina impermeabilizante RENOLIT RENOLIT ALKORPLAN F Bright 35276_707 COOL ROOF armada con malla de poliéster de 2,0 mm de espesor en color blanco para cubiertas por fijación mecánica.
