# Lamina PVC-P, RENOLIT ALKORPLAN A Classic 35279-013 de Renolit. 1,5 mm. Gris oscuro (norte de España) Doblada con fieltro 300 gr/m2 (15 m x 2,10 m)

- Propiedad del archivo: CONSTRUNARIO
- Formato: FIEBDC-3/2012
- Programa: Construnario Versión 3.51
- Fecha de los precios: 02/06/2023
- Divisa: EUR

**35279_013** m2 Lamina PVC-P, RENOLIT ALKORPLAN A Classic 35279-013 de Renolit. 1,5 mm. Gris oscuro (norte de España) Doblada con fieltro 300 gr/m2 (15 m x 2,10 m)
Precio: 19.80
Lámina impermeabilizante RENOLIT RENOLIT ALKORPLAN A Classic 35279-013 doblada con fieltro de poliéster de 300 gr/m2 y de 1,5 mm de espesor en color gris oscuro para cubiertas con adhesión total de la misma.
