# Lamina PVC-P, RENOLIT ALKORPLAN A Bright 35279-700 de Renolit. 1,5 mm. Blanco Cool Roof. Doblada con fieltro incorporado 300 gr/m2 (15 m x 2,10 m)

- Propiedad del archivo: CONSTRUNARIO
- Formato: FIEBDC-3/2012
- Programa: Construnario Versión 3.51
- Fecha de los precios: 02/06/2023
- Divisa: EUR

**35279_700** m2 Lamina PVC-P, RENOLIT ALKORPLAN A Bright 35279-700 de Renolit. 1,5 mm. Blanco Cool Roof. Doblada con fieltro incorporado 300 gr/m2 (15 m x 2,10 m)
Precio: 20.63
Lámina impermeabilizante RENOLIT RENOLIT ALKORPLAN A Bright 35279-700 COOL ROOF doblada con fieltro de poliéster de 300 gr/m2 y de 1,5 mm de espesor en color blanco para cubiertas con adhesión total de la misma.
