# Perfiles extrusionados extragrandes, RENOLIT ALKORDESIGN de Renolit 81503-004, Gris oscuro (70x50 mm)

- Propiedad del archivo: CONSTRUNARIO
- Formato: FIEBDC-3/2012
- Programa: Construnario Versión 3.51
- Fecha de los precios: 02/06/2023
- Divisa: EUR

**81503_004** m2 Perfiles extrusionados extragrandes, RENOLIT ALKORDESIGN de Renolit 81503-004, Gris oscuro (70x50 mm)
Precio: 72.86
Perfiles extrusionados extragrandes RENOLIT RENOLIT ALKORPLAN Design 81503-004 en color gris oscuro, de pvc-p, en perfiles de 3 m de longitud, que se sueldan a las membranas RENOLIT RENOLIT ALKORPLAN.
