# Perfiles extrusionados grandes, RENOLIT ALKORPLAN Design de Renolit 81504-701. Plata (35x25mm)

- Propiedad del archivo: CONSTRUNARIO
- Formato: FIEBDC-3/2012
- Programa: Construnario Versión 3.51
- Fecha de los precios: 02/06/2023
- Divisa: EUR

**81504_701** m2 Perfiles extrusionados grandes, RENOLIT ALKORPLAN Design de Renolit 81504-701. Plata (35x25mm)
Precio: 63.90
Perfiles extrusionados grandes RENOLIT RENOLIT ALKORPLAN Design 81504-701 en color plata, de pvc-p, en perfiles de 3 m de longitud, que se sueldan a las membranas RENOLIT RENOLIT ALKORPLAN.
