# Perfil PVC-P RENOLIT ALKORPLAN solar de Renolit 81600-002. Gris oscuro (80 mm x 33 mm)

- Propiedad del archivo: CONSTRUNARIO
- Formato: FIEBDC-3/2012
- Programa: Construnario Versión 3.51
- Fecha de los precios: 02/06/2023
- Divisa: EUR

**81600_002** m2 Perfil PVC-P RENOLIT ALKORPLAN solar de Renolit 81600-002. Gris oscuro (80 mm x 33 mm)
Precio: 31.71
Perfiles RENOLIT RENOLIT ALKORPLAN SOLAR 81600-002 en color gris oscuro, de pvc-p en forma de omega, en perfiles de 3 m de longitud y de 80 mm x 33 mm con un espesor de 3 mm, que se sueldan a las membranas RENOLIT RENOLIT ALKORPLAN, para la instalación de sistemas solares
