# Perfil metálico de aluminio, RENOLIT ALKORPLUS solar de Renolit. (20 mm x 25 mm)

- Propiedad del archivo: CONSTRUNARIO
- Formato: FIEBDC-3/2012
- Programa: Construnario Versión 3.51
- Fecha de los precios: 02/06/2023
- Divisa: EUR

**81601_004** m2 Perfil metálico de aluminio, RENOLIT ALKORPLUS solar de Renolit. (20 mm x 25 mm)
Precio: 31.66
Perfiles metálicos de aluminio EN AW 6060 T6 RENOLIT RENOLIT ALKORPLUS SOLAR 81601-004 en forma cuadrangular, en perfiles de 3 m de longitud de 20 mm x 25 mm con un espesor de 3 mm, que se alojan en el interior del perfil Alkorsolar para base de fijación de la instalación de sistemas solares
