# Aplicador de PVC líquido RENOLIT ALKORPLUS de Renolit 81145-002

- Propiedad del archivo: CONSTRUNARIO
- Formato: FIEBDC-3/2012
- Programa: Construnario Versión 3.51
- Fecha de los precios: 02/06/2023
- Divisa: EUR

**81145_002** u Aplicador de PVC líquido RENOLIT ALKORPLUS de Renolit 81145-002
Precio: 33.95
Bote aplicador de PVC líquido RENOLIT RENOLIT ALKORPLUS 81145-002 (5 botella + 5 bote aplicador)
