# Losa filtrante y de protección, RENOLIT ALKORPLUS de Renolit 81018-022. Blanca 40-35 (válido Lugo, León, Palencia, Valladolid, Madrid, Ávila, Segovia y Toledo. Otros, consultar)

- Propiedad del archivo: CONSTRUNARIO
- Formato: FIEBDC-3/2012
- Programa: Construnario Versión 3.51
- Fecha de los precios: 02/06/2023
- Divisa: EUR

**81018_022** u Losa filtrante y de protección, RENOLIT ALKORPLUS de Renolit 81018-022. Blanca 40-35 (válido Lugo, León, Palencia, Valladolid, Madrid, Ávila, Segovia y Toledo. Otros, consultar)
Precio: 57.30
La losa filtrante y de protección RENOLIT RENOLIT ALKORPLUS 81018-022, está compuesta de poliestireno extruido de 40 mm de espesor y una capa de hormigón poroso de alta resistencia de 35 mm de espesor, en color blanco.
