# Detergente RENOLIT ALKORPLUS de Renolit 81044-001. Bote de botes de 1 l

- Propiedad del archivo: CONSTRUNARIO
- Formato: FIEBDC-3/2012
- Programa: Construnario Versión 3.51
- Fecha de los precios: 02/06/2023
- Divisa: EUR

**81044_001** u Detergente RENOLIT ALKORPLUS de Renolit 81044-001. Bote de botes de 1 l
Precio: 23.71
Detergente, RENOLIT RENOLIT ALKORPLUS 81044-001, para la limpieza de zonas de soldadura, manchas, y máquinas de pulverización del adhesivo. Bote de 1 litros
