# Banda de marcación RENOLIT ALKORPLUS de Renolit 35176-190. Ancho 0,15 m

- Propiedad del archivo: CONSTRUNARIO
- Formato: FIEBDC-3/2012
- Programa: Construnario Versión 3.51
- Fecha de los precios: 02/06/2023
- Divisa: EUR

**35176_190** m Banda de marcación RENOLIT ALKORPLUS de Renolit 35176-190. Ancho 0,15 m
Precio: 4.33
Banda de demarcación RENOLIT RENOLIT ALKORPLUS 35176-190 para las zonas específicas en cubierta (seguridad) de 1,2 mm de espesor, en color rojo y rollos de 0,15 m de ancho por 25 m de longitud
