# Banda de marcación RENOLIT ALKORPLUS de Renolit 35176-182. Ancho 1,05 m

- Propiedad del archivo: CONSTRUNARIO
- Formato: FIEBDC-3/2012
- Programa: Construnario Versión 3.51
- Fecha de los precios: 02/06/2023
- Divisa: EUR

**35176_182** m2 Banda de marcación RENOLIT ALKORPLUS de Renolit 35176-182. Ancho 1,05 m
Precio: 16.40
Banda de demarcación RENOLIT RENOLIT ALKORPLUS 35176-182 para las zonas específicas en cubierta (seguridad) de 1,2 mm de espesor, en color rojo y rollos de 1,05 m de ancho por 25 m de longitud
