# Adhesivo doble cara, RENOLIT ALKORPLUS de Renolit 81057-003. Para la adhesión de los bordes de la barrera de vapor

- Propiedad del archivo: CONSTRUNARIO
- Formato: FIEBDC-3/2012
- Programa: Construnario Versión 3.51
- Fecha de los precios: 02/06/2023
- Divisa: EUR

**81057_003** u Adhesivo doble cara, RENOLIT ALKORPLUS de Renolit 81057-003. Para la adhesión de los bordes de la barrera de vapor
Precio: 0.57
Cinta adhesiva a doble cara de caucho butilo RENOLIT RENOLIT ALKORPLUS 81057-003 de 25 m de longitud y 15 mm de ancho específica para la adhesión de los bordes de la barrera de vapor y así permitir que sean impermeables al agua y al vapor.
