# Paragravillas universal RENOLIT ALKORPLUS de Renolit 81088-039

- Propiedad del archivo: CONSTRUNARIO
- Formato: FIEBDC-3/2012
- Programa: Construnario Versión 3.51
- Fecha de los precios: 02/06/2023
- Divisa: EUR

**81088_039** u Paragravillas universal RENOLIT ALKORPLUS de Renolit 81088-039
Precio: 1.64
Paragravillas en PE, diámetro universal, en color negro RENOLIT RENOLIT ALKORPLUS 81088-039
