# Kit accesorios para Dualfix RENOLIT ALKORPLUS de Renolit 81065-201

- Propiedad del archivo: CONSTRUNARIO
- Formato: FIEBDC-3/2012
- Programa: Construnario Versión 3.51
- Fecha de los precios: 02/06/2023
- Divisa: EUR

**81065_201** u Kit accesorios para Dualfix RENOLIT ALKORPLUS de Renolit 81065-201
Precio: 314.29
Kit de accesorios RENOLIT RENOLIT ALKORPLUS 81065-201 para la pulverización del adhesivo Dualfix compuesto por pistola de pulverización con manguera de distribución flexible de 5 m de longitud, conectores y 25 boquillas de proyección.
