# Kit accesorios para Dualfix RENOLIT ALKORPLUS de Renolit 81065-203

- Propiedad del archivo: CONSTRUNARIO
- Formato: FIEBDC-3/2012
- Programa: Construnario Versión 3.51
- Fecha de los precios: 02/06/2023
- Divisa: EUR

**81065_203** u Kit accesorios para Dualfix RENOLIT ALKORPLUS de Renolit 81065-203
Precio: 76.19
Kit de accesorios RENOLIT RENOLIT ALKORPLUS 81065-203 para la pulverización del adhesivo Dualfix compuesto por tubo de distribución y boquilla de pulverización
