# Conector limpieza para Dualfix RENOLIT ALKORPLUS de Renolit 81065-204

- Propiedad del archivo: CONSTRUNARIO
- Formato: FIEBDC-3/2012
- Programa: Construnario Versión 3.51
- Fecha de los precios: 02/06/2023
- Divisa: EUR

**81065_204** u Conector limpieza para Dualfix RENOLIT ALKORPLUS de Renolit 81065-204
Precio: 57.19
Conector de limpieza RENOLIT RENOLIT ALKORPLUS 81065-204 para la instalación de Dualfix
