# Spray de limpieza para Dualfix RENOLIT ALKORPLUS de Renolit 81065-205

- Propiedad del archivo: CONSTRUNARIO
- Formato: FIEBDC-3/2012
- Programa: Construnario Versión 3.51
- Fecha de los precios: 02/06/2023
- Divisa: EUR

**81065_205** u Spray de limpieza para Dualfix RENOLIT ALKORPLUS de Renolit 81065-205
Precio: 11.19
Spray de limpieza de 500 ml RENOLIT RENOLIT ALKORPLUS 81065-205 para Dualfix
