# Perfil multifunción RENOLIT ALKORPLUS de Renolit 81631-005 . Aluminio EN AW 6063 T66. 46 mm x 54 mm

- Propiedad del archivo: CONSTRUNARIO
- Formato: FIEBDC-3/2012
- Programa: Construnario Versión 3.51
- Fecha de los precios: 02/06/2023
- Divisa: EUR

**81631_005** u Perfil multifunción RENOLIT ALKORPLUS de Renolit 81631-005 . Aluminio EN AW 6063 T66. 46 mm x 54 mm
Precio: 62.55
Perfil multifunción RENOLIT RENOLIT ALKORPLUS 81631-005, en aluminio EN AW 6063 T66 para la sujeción de placas solares, con una longitud de 6,20 m y unas dimensiones de 46 mm x 54 mm
