# Clip de fijación, RENOLIT ALKORPLUS de Renolit 81632-003. Aluminio EN AW 6060 T66. 50x30x5 mm

- Propiedad del archivo: CONSTRUNARIO
- Formato: FIEBDC-3/2012
- Programa: Construnario Versión 3.51
- Fecha de los precios: 02/06/2023
- Divisa: EUR

**81632_003** u Clip de fijación, RENOLIT ALKORPLUS de Renolit 81632-003. Aluminio EN AW 6060 T66. 50x30x5 mm
Precio: 4.10
Clip de fijación, RENOLIT RENOLIT ALKORPLUS 81632-003, para el perfil función.
