# Tornillo autorroscante, RENOLIT ALKORPLUS de Renolit 81602-005. Acero Inoxidable A2 SW8. 6 mmx25 mm

- Propiedad del archivo: CONSTRUNARIO
- Formato: FIEBDC-3/2012
- Programa: Construnario Versión 3.51
- Fecha de los precios: 02/06/2023
- Divisa: EUR

**81602_005** u Tornillo autorroscante, RENOLIT ALKORPLUS de Renolit 81602-005. Acero Inoxidable A2 SW8. 6 mmx25 mm
Precio: 0.81
Tornillo autorroscante de acero inoxidable, RENOLIT RENOLIT ALKORPLUS 81602-005, para el perfil función, 25 mm de longitud y 6 mm de diámetro.
