# Enlace a tubo 100 mm, RENOLIT ALKORPLAN de Renolit 81088-094

- Propiedad del archivo: CONSTRUNARIO
- Formato: FIEBDC-3/2012
- Programa: Construnario Versión 3.51
- Fecha de los precios: 02/06/2023
- Divisa: EUR

**81088_094** u Enlace a tubo 100 mm, RENOLIT ALKORPLAN de Renolit 81088-094
Precio: 11.14
Enlaces a tubo preformado RENOLIT RENOLIT ALKORPLAN 81088-094, en pvc-p homogéneo, color gris claro, para diámetro 100 mm y con altura 60 mm
