# Perfil colaminado lineal gris claro, RENOLIT ALKORPLAN de Renolit 81170-004. 10x40x10

- Propiedad del archivo: CONSTRUNARIO
- Formato: FIEBDC-3/2012
- Programa: Construnario Versión 3.51
- Fecha de los precios: 02/06/2023
- Divisa: EUR

**81170_004** m Perfil colaminado lineal gris claro, RENOLIT ALKORPLAN de Renolit 81170-004. 10x40x10
Precio: 5.31
Perfil colaminado lineal, en color gris claro, RENOLIT RENOLIT ALKORPLAN 81170-004 de 2 m de longitud y con unas dimensiones de 10x40x10 mm, para una fijación lineal inferior de las bandas perimétricas RENOLIT ALKORPLAN.
