# Perfil colaminado de conexión gris claro, RENOLIT ALKORPLAN de Renolit 81170-005. 10x10x40x10

- Propiedad del archivo: CONSTRUNARIO
- Formato: FIEBDC-3/2012
- Programa: Construnario Versión 3.51
- Fecha de los precios: 02/06/2023
- Divisa: EUR

**81170_005** m Perfil colaminado de conexión gris claro, RENOLIT ALKORPLAN de Renolit 81170-005. 10x10x40x10
Precio: 6.12
Perfil colaminado lineal, en color gris claro, RENOLIT RENOLIT ALKORPLAN 81170-005 de 2 m de longitud y con unas dimensiones de 10x10x40x10 mm, para una fijación lineal superior de las bandas perimétricas RENOLIT ALKORPLAN.
