# Perfil colaminado de borde libre gris claro, RENOLIT ALKORPLAN de Renolit 81170-006. 10x100x50x10

- Propiedad del archivo: CONSTRUNARIO
- Formato: FIEBDC-3/2012
- Programa: Construnario Versión 3.51
- Fecha de los precios: 02/06/2023
- Divisa: EUR

**81170_006** m Perfil colaminado de borde libre gris claro, RENOLIT ALKORPLAN de Renolit 81170-006. 10x100x50x10
Precio: 11.75
Perfil colaminado lineal, en color gris claro, RENOLIT RENOLIT ALKORPLAN 81170-006 de 2 m de longitud y con unas dimensiones de 10x100x50x10 mm, para conexión superior de las bandas perimétricas RENOLIT ALKORPLAN a borde libre
