# Adhesivo a base de caucho estireno butadieno (SBR), RENOLIT ALKORPLUS de Renolit 81064-001. 20 litros

- Propiedad del archivo: CONSTRUNARIO
- Formato: FIEBDC-3/2012
- Programa: Construnario Versión 3.51
- Fecha de los precios: 02/06/2023
- Divisa: EUR

**81064_001** u Adhesivo a base de caucho estireno butadieno (SBR), RENOLIT ALKORPLUS de Renolit 81064-001. 20 litros
Precio: 276.84
Adhesivo pulverizable a base de caucho estireno butadieno (SBR) RENOLIT RENOLIT ALKORPLUS 81064 (20 litros). Adhesivo para superficies de cubiertas. Encolado de membranas con fieltro tipo RENOLIT RENOLIT ALKORPLAN A o RENOLIT ALKORPLAN LA.
