# Lámina sintética de PVC-P RENOLIT ALKORPLAN D Bright de Renolit 35271-701. 1,5 mm. Blanco Cool Roof (20 m x 1m)

- Propiedad del archivo: CONSTRUNARIO
- Formato: FIEBDC-3/2012
- Programa: Construnario Versión 3.51
- Fecha de los precios: 02/06/2023
- Divisa: EUR

**35271_701** m2 Lámina sintética de PVC-P RENOLIT ALKORPLAN D Bright de Renolit 35271-701. 1,5 mm. Blanco Cool Roof (20 m x 1m)
Precio: 23.96
Lámina sintética de pvc-p RENOLIT RENOLIT ALKORPLAN D 35271-701 BRIGHT de 1,5 mm de espesor, en color Blanco Cool Roof, homogénea (sin armadura) para la elaboración de detalles en bobinas de 20 m x 1 m
