# Lámina sintética de PVC-P RENOLIT ALKORPLAN D Colour de Renolit 35X70-005. 1,5 mm. Antracita (20 m x 1m)

- Propiedad del archivo: CONSTRUNARIO
- Formato: FIEBDC-3/2012
- Programa: Construnario Versión 3.51
- Fecha de los precios: 02/06/2023
- Divisa: EUR

**35X70_005** m2 Lámina sintética de PVC-P RENOLIT ALKORPLAN D Colour de Renolit 35X70-005. 1,5 mm. Antracita (20 m x 1m)
Precio: 15.23
Lámina sintética de pvc-p RENOLIT RENOLIT ALKORPLAN D 35X70-005 de 1,5 mm de espesor, en color antracita, homogénea (sin armadura) para la elaboración de detalles en bobinas de 20 m x 1 m
