# Esquinas internas RENOLIT ALKORPLAN Classics de Renolit 81060-003. Gris claro

- Propiedad del archivo: CONSTRUNARIO
- Formato: FIEBDC-3/2012
- Programa: Construnario Versión 3.51
- Fecha de los precios: 02/06/2023
- Divisa: EUR

**81060_003** u Esquinas internas RENOLIT ALKORPLAN Classics de Renolit 81060-003. Gris claro
Precio: 1.72
Esquinas internas - RENOLIT RENOLIT ALKORPLAN 81060-003. Piezas preformadas de lámina RENOLIT RENOLIT ALKORPLAN D 35X70 sin armar (homogénea), en color Gris claro, para reforzar la estanqueidad de los rincones, facilitando el trabajo en esta zona conflictiva.
