# Lámina PVC-P RENOLIT ALKORPLAN Plus F de Renolit 35276-066. 1,5 mm gris claro (25 m x 1,05 m)

- Propiedad del archivo: CONSTRUNARIO
- Formato: FIEBDC-3/2012
- Programa: Construnario Versión 3.51
- Fecha de los precios: 02/06/2023
- Divisa: EUR

**35276_066** m2 Lámina PVC-P RENOLIT ALKORPLAN Plus F de Renolit 35276-066. 1,5 mm gris claro (25 m x 1,05 m)
Precio: 14.98
Lámina impermeabilizante RENOLIT RENOLIT ALKORPLAN F 35276-066 armada con malla de poliéster de 1,5 mm de espesor en color gris claro para cubiertas por fijación mecánica.
