# Lámina de PVC RENOLIT ALKORPRO CS de Renolit 35037. 1,8 mm (20 m x 2,16 m) con geo pp 200 gr/m2

- Propiedad del archivo: CONSTRUNARIO
- Formato: FIEBDC-3/2012
- Programa: Construnario Versión 3.51
- Fecha de los precios: 02/06/2023
- Divisa: EUR

**35037UGC** m2 Lámina de PVC RENOLIT ALKORPRO CS de Renolit 35037. 1,8 mm (20 m x 2,16 m) con geo pp 200 gr/m2
Precio: 22.72
Lámima de pvc color verde menta de 1,8 mm para cimentaciones con geotextil incorporado en su cara inferior de pp de 200 gr/m2 en bobinas de 20 m x 2,16 m RENOLIT RENOLIT ALKORPRO
