# Canal de drenaje en hormigón polímero, uso versátil, para cargas intermedias y tráfico rodado MultiV+ de Ulma. Altura: 80mm

- Propiedad del archivo: CONSTRUNARIO
- Formato: FIEBDC-3/2012
- Programa: Construnario Versión 3.51
- Fecha de los precios: 19/12/2022
- Divisa: EUR

**MULTIV** u Canal de drenaje en hormigón polímero, uso versátil, para cargas intermedias y tráfico rodado MultiV+ de Ulma. Altura: 80mm
Canales de drenaje en hormigón polímero de uso versátil apta para cargas intermedias y tráfico rodado para zonas de requerimiento hidráulico bajo y medio. VENTAJAS DESTACADAS: Sección en forma de V optimizada con efecto autolimpiante. Diferentes anchuras de canal : 100-150-200 Perfil galvanizado / fundición ductil/ perfil inoxidable Rejillas disponibles en acero galvanizado, inoxidable o fundición dúctil Sistema de fijación Rapidlock® Posibilidad de atornillado Estabilidad mecánica en 8 puntos de fijación Posibilidad de pendiente incorporada, pendiente mixta o pendiente en cascada. Clase de carga hasta D400 APLICACIONES: Aparcamientos para todo tipo de vehículos, áreas comerciales y zonas peatonales.
