# Bombilla LED estándar E27 de alta potencia 15w de Clar Iluminación

- Propiedad del archivo: CONSTRUNARIO
- Formato: FIEBDC-3/2012
- Programa: Construnario Versión 3.51
- Fecha de los precios: 20/12/2022
- Divisa: EUR

**50253** u Bombilla LED estándar E27 de alta potencia 15w de Clar Iluminación
Bombilla LED Standard E27 de alta potencia 15w, con tono de luz cálida o día, para sustituir a las clásicas bombillas incandescentes. Equivalente a bombillas de 150w.
