# Luminaria industrial Screen de Clar Iluminación. 12500 lumen

- Propiedad del archivo: CONSTRUNARIO
- Formato: FIEBDC-3/2012
- Programa: Construnario Versión 3.51
- Fecha de los precios: 20/12/2022
- Divisa: EUR

**14725** u Luminaria industrial Screen de Clar Iluminación. 12500 lumen
La Luminaria Industrial Screen , con 5 años de garantía. Un grado de protección IP65 es perfecta para instalaciones en exteriores y ambientes húmedos, tales como locales comerciales, naves industriales, parkings, talleres, instalaciones deportivas, etc. Y con un ángulo de apertura de 120 grados la distribución de luz es uniforme y mejora el rendimiento.
