# Cerradura antipánico con cilindro de Cerraduras Iseo

- Propiedad del archivo: CONSTRUNARIO
- Formato: FIEBDC-3/2012
- Programa: Construnario Versión 3.51
- Fecha de los precios: 20/12/2022
- Divisa: EUR

**ANTIPANIC** u Cerradura antipánico con cilindro de Cerraduras Iseo
La cerradura mecánica antipánico 600 PANIC 4RM con cilindro de perfil europeo funciona en combinación con el manillón antipánico de dimensiones reducidas PRO 4RM, y es idónea para puertas acorazadas cortafuegos. 600 PANIC 4RM reemplaza completamente a una cerradura existente con la con la misma configuración: la barra interna recoge los bulones en un movimiento único y fluido: de este modo, el usuario siempre puede abrir la puerta de manera rápida, sencilla y con la máxima seguridad. 600 PANIC 4RM permite la apertura de la puerta desde el interior de dos maneras: Conforme a la norma EN1125: al presionar la barra antipánico se recogen el resbalón y los bulones. Conforme a la norma EN179: al girar la manilla, se recogen el resbalón y los bulones. Para abrir la puerta desde el exterior: la llave acciona los bulones y recoge el resbalón. Las cerraduras están disponibles con diferentes salidas y distancias entre ejes de los bulones y tienen, además, resbalón reversible y regulable para adaptarse a las distancias variables entre puerta y marco. Los resbalones llevan un anillo de polímero antifricción que ofrece una mayor fluidez. Características principales: Dimensiones estándar 262x136x30 mm. Idónea para puertas acorazadas cortafuegos. Entrada 63 mm, distancia entre ejes 85 mm. Resbalón en la parte inferior, reversible y regulable Entre ejes de los bulones 28 mm. ó 37 mm. Salida de 3 mm. ó 13 mm. Puntuación grado 7 (máximo) de la norma EN12209, de "seguridad de los bienes".
