# Proceso de corte láser CO2 y fibra óptica de CRC

- Propiedad del archivo: CONSTRUNARIO
- Formato: FIEBDC-3/2012
- Programa: Construnario Versión 3.51
- Fecha de los precios: 13/01/2023
- Divisa: EUR

**CORLASCRC** u Proceso de corte láser CO2 y fibra óptica de CRC
Con nuestros centros de láser CO2 y fibra óptica, podemos adaptarnos a las necesidades de nuestros clientes, seleccionando en todo momento la tecnología más idónea para el proyecto. Disponemos de bancadas de hasta 4×2 metros con un potencia láser de 6000W. Con un grueso máximo en corte de 25mm en acero, 20mm en inoxidable, 15mm en aluminio y materiales especiales como cobre 6mm y latón hasta 8mm.
